# Pauschale Erhaltung Fahrbahn BAB - OL
Angebotsaufforderung (GAEB DA XML 3.2, DA83)
Projekt: A-P0607-00
Währung: EUR
Vergabeart: Öffentliche Ausschreibung
Auftraggeber: Autobahn GmbH des Bundes, Niederlassung Nordwest (Hannover), Außenstelle Oldenburg, AdB-NL Nordwest, Moslestraße 7, 26122 Oldenburg, Moslestraße 7, 26122 Oldenburg
Erstellt mit: GXML Toolbox V3.3 R20230829, iTWO_64 V25.0.772, 03.09.2026

## 2026-0390 A28 Erneuerung der Beschilderung - TuR Hasbruch
Datum: 03.09.2026

### Abschnitt 00 Erneuerung TuR Hasbruch

WaGr: 99_99_01

#### Unterabschnitt 00.00 Baustelleneinrichtung/-räumung

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**00.00.0003 Bautagesberichte**
*** Pauschalposition
Der Auftragnehmer hat Bautagesberichte zu führen und dem Auftraggeber täglich zu übergeben. Sie müssen alle Angaben enthalten, die für die Ausführung und Abrechnung des Auftrages von Bedeutung sein können.
Dies sind insbesondere:
-Beginn und Ende der täglichen Arbeitszeit,
-Witterung(Temperaturen,Niederschlagsmengen, Luftfeuchtigkeit),
-Anzahl und Qualifikation der auf der Baustelle beschäftigten Arbeitskräfte,
eingesetzte Nachunternehmer/andere Unternehmer,
-Anzahl und Art der eingesetzten Großgeräte sowie deren Zu- und Abgang,
-Anlieferung von Hauptbaustoffen,
-Art, Umfang und Ort (Station, Bauteil) der geleisteten Arbeiten mit den wesentlichen Angaben über den Baufortschritt (Beginn und Ende von Leistungen größeren Umfanges, Betonierzeiten und dergleichen),
- Behinderung und Unterbrechung der Ausführung,
-Arbeitseinstellung mit Angabe der Gründe,
-Unfälle und sonstige wichtige Vorkommnisse.
Für alle Abschnitte des Leistungsverzeichnisses
Menge: 1,000 Psch

**00.00.0004 Verkehrssicherung läng.Dauer durchf Arbeitsstelle*Verk.konzept AG**
*** Pauschalposition
StL-Nr. 2110512512000090
Verkehrssicherung längerer Dauer betriebsfertig aufbauen, vorhalten, warten, instand setzen, betreiben, kontrollieren und abbauen. Vorübergehende Verkehrssicherungsmaßnahmen durchführen. Vorübergehende Markierung,
transportable Lichtsignalanlage, bauliches Leitelement,
mobile Stauwarnanlage, LED-Anzeigetafel und transportable Schutzeinrichtung werden gesondert vergütet.
Verkehrssicherung an Arbeitsstelle.
Nach Verkehrskonzept des AG.
Einsatzzeit 'je nach Bedarf'
Menge: 1,000 Psch
Leistungsbereichkatalog: 105

#### Unterabschnitt 00.01 Demontage Beschilderung

**00.01.0001 Verkehrsschild abbauen Größe bis 1,1 m2*Rohrpf. bis 76,1 Fundament entf.*neben d. Fahrbahn Stoffe d.Verw.zuf*verf.Oberb.+eins.**
StL-Nr. 2113001110051123
Verkehrsschild ggf. mit Aufstellvorrichtung abbauen.
Schildgröße bis 1,1 m2.
Aufstellvorrichtung = Rohrpfosten, DU bis 76,1 mm abbauen.
Fundament entfernen.
Schild neben der Fahrbahn.
Abgebaute Stoffe nach Wahl des AN verwerten.
Fundamentlöcher mit geeignetem Boden des AN verfüllen
und verdichten, mit Oberboden 10 cm dick andecken und
einsäen.
Menge: 19,000 St
Leistungsbereichkatalog: 130

**00.01.0002 Verkehrsschild abbauen Gr.>10 b.15 m2 Fundament entf. Stoffe d.Verw.zuf*verf.Oberb.+eins.**
StL-Nr. 2113001140991923
Verkehrsschild ggf. mit Aufstellvorrichtung abbauen.
Schildgröße über 10 m2 bis 15 m2.
Aufstellvorrichtung '2 Masten, DU bis 108mm abbauen'

Fundament entfernen.
Schild 'Werbetafel neben der Fahrbahn'

Abgebaute Stoffe nach Wahl des AN verwerten.
Fundamentlöcher mit geeignetem Boden des AN verfüllen
und verdichten, mit Oberboden 10 cm dick andecken und
einsäen.
Menge: 2,000 St
Leistungsbereichkatalog: 130

**00.01.0003 Verkehrsschild abbauen Größe bis 1,1 m2 Fundament entf.*neben d. Fahrbahn Stoffe d.Verw.zuf*verf.Oberb.+eins.**
StL-Nr. 2113001110991123
Verkehrsschild ggf. mit Aufstellvorrichtung abbauen.
Schildgröße bis 1,1 m2.
Aufstellvorrichtung 'Trimast, DU bis 76,1 mm'

Fundament entfernen.
Schild neben der Fahrbahn.
Abgebaute Stoffe nach Wahl des AN verwerten.
Fundamentlöcher mit geeignetem Boden des AN verfüllen
und verdichten, mit Oberboden 10 cm dick andecken und
einsäen.
Menge: 2,000 St
Leistungsbereichkatalog: 130

**00.01.0004 Verkehrsschild abbauen Gr.>1,1 b.5 m2 Fundament entf.*neben d. Fahrbahn Stoffe d.Verw.zuf*verf.Oberb.+eins.**
StL-Nr. 2113001120991123
Verkehrsschild ggf. mit Aufstellvorrichtung abbauen.
Schildgröße über 1,1 m2 bis 5 m2.
Aufstellvorrichtung 'Trimast, DU bis 76,1 mm'

Fundament entfernen.
Schild neben der Fahrbahn.
Abgebaute Stoffe nach Wahl des AN verwerten.
Fundamentlöcher mit geeignetem Boden des AN verfüllen
und verdichten, mit Oberboden 10 cm dick andecken und
einsäen.
Menge: 2,000 St
Leistungsbereichkatalog: 130

**00.01.0005 Verkehrsschild abbauen Gr.>1,1 b.5 m2*neben d. Fahrbahn Stoffe d.Verw.zuf**
StL-Nr. 2113001120999129
Verkehrsschild ggf. mit Aufstellvorrichtung abbauen.
Schildgröße über 1,1 m2 bis 5 m2.
Aufstellvorrichtung 'Trimast, DU bis 76,1 mm'

Fundament 'in Betonfläche einbetoniert'

Schild neben der Fahrbahn.
Abgebaute Stoffe nach Wahl des AN verwerten.
Fundamentlöcher 'mit geeignetem Boden des AN verfüllen und verdichten. Oberfläche (ca. 10-15 cm) entsprechend der umgebenden Fläche mit Beton verfüllen'
Menge: 1,000 St
Leistungsbereichkatalog: 130

**00.01.0006 Verkehrsschild abbauen Gr.>1,1 b.5 m2*2 Gabelständer Fundament entf.*neben d. Fahrbahn Stoffe d.Verw.zuf*verf.Oberb.+eins.**
StL-Nr. 2113001120261123
Verkehrsschild ggf. mit Aufstellvorrichtung abbauen.
Schildgröße über 1,1 m2 bis 5 m2.
Aufstellvorrichtung = 2 Gabelständer abbauen.
Fundament entfernen.
Schild neben der Fahrbahn.
Abgebaute Stoffe nach Wahl des AN verwerten.
Fundamentlöcher mit geeignetem Boden des AN verfüllen
und verdichten, mit Oberboden 10 cm dick andecken und
einsäen.
Menge: 1,000 St
Leistungsbereichkatalog: 130

**00.01.0007 Verkehrsschild abbauen Größe bis 1,1 m2*Rohrpf. bis 76,1*neben d. Fahrbahn Stoffe d.Verw.zuf**
StL-Nr. 2113001110059120
Verkehrsschild ggf. mit Aufstellvorrichtung abbauen.
Schildgröße bis 1,1 m2.
Aufstellvorrichtung = Rohrpfosten, DU bis 76,1 mm abbauen.
Fundament 'verbleibt'

Schild neben der Fahrbahn.
Abgebaute Stoffe nach Wahl des AN verwerten.
Menge: 2,000 St
Leistungsbereichkatalog: 130

**00.01.0008 Verkehrsschild abbauen Größe bis 1,1 m2*Rohrpf. bis 76,1*neben d. Fahrbahn Stoffe d.Verw.zuf**
StL-Nr. 2113001110059129
Verkehrsschild ggf. mit Aufstellvorrichtung abbauen.
Schildgröße bis 1,1 m2.
Aufstellvorrichtung = Rohrpfosten, DU bis 76,1 mm abbauen.
Fundament 'in Betonfläche einbetoniert'

Schild neben der Fahrbahn.
Abgebaute Stoffe nach Wahl des AN verwerten.
Fundamentlöcher 'mit geeignetem Boden des AN verfüllen und verdichten. Oberfläche (ca. 10-15 cm) entsprechend der umgebenden Fläche mit Beton verfüllen'
Menge: 1,000 St
Leistungsbereichkatalog: 130

**00.01.0009 Verkehrsschild abbauen Größe bis 1,1 m2 Fund.ges.vergütet Stoffe d.Verw.zuf**
StL-Nr. 2113001110992920
Verkehrsschild ggf. mit Aufstellvorrichtung abbauen.
Schildgröße bis 1,1 m2.
Aufstellvorrichtung 'wird gesondert vergütet'

Fundament entfernen, wird gesondert vergütet.
Schild 'Zusatzschild/Reiter'

Abgebaute Stoffe nach Wahl des AN verwerten.
Menge: 13,000 St
Leistungsbereichkatalog: 130

**00.01.0010 Verkehrsschild abbauen Gr.>1,1 b.5 m2 Fund.ges.vergütet Stoffe d.Verw.zuf**
StL-Nr. 2113001120992920
Verkehrsschild ggf. mit Aufstellvorrichtung abbauen.
Schildgröße über 1,1 m2 bis 5 m2.
Aufstellvorrichtung 'wird gesondert vergütet'

Fundament entfernen, wird gesondert vergütet.
Schild 'Zusatzschild/Reiter'

Abgebaute Stoffe nach Wahl des AN verwerten.
Menge: 2,000 St
Leistungsbereichkatalog: 130

#### Unterabschnitt 00.02 Montage wegweisende Beschilderung

**00.02.0001 Wegweiser anbringen*Folie RA 3*Alu-Klemmschellen UK Schild unt.2 m**
StL-Nr. 2113010699993921
Pfeilwegweiser oder Tabellenwegweiser in aufgelöster
Form entsprechend statischen und konstruktiven Erfordernissen nach Unterlagen des AG an Aufstellvorrichtung
anbringen. Maßstäbliche Ausführungszeichnung nach Un-
terlagen des AG herstellen.
Schild 'Tabellenwegweiser'

Höhe '700 mm'

Breite '1900 mm'

Mit retroreflektierender Folie der Klasse RA 3.
Schild 'gemäß Position 1 der Standortblätter; mit verstärktem umlaufenden ALFORM-Profilrahmen'

Befestigung mit Aluminium-Klemmschellen. Verschraubung
aus nicht rostendem Stahl mind. der Stahlsorte A 2.
Anbringung neben der Fahrbahn, Unterkante des Schildes
unter 2,00 m über der Verkehrsfläche.
Menge: 2,000 St
Leistungsbereichkatalog: 130

**00.02.0002 Wegweiser anbringen*Folie RA 3*Alu-Klemmschellen UK Schild unt.2 m**
StL-Nr. 2113010699993921
Pfeilwegweiser oder Tabellenwegweiser in aufgelöster
Form entsprechend statischen und konstruktiven Erfordernissen nach Unterlagen des AG an Aufstellvorrichtung
anbringen. Maßstäbliche Ausführungszeichnung nach Un-
terlagen des AG herstellen.
Schild 'Tabellenwegweiser'

Höhe '700 mm'

Breite '3000 mm'

Mit retroreflektierender Folie der Klasse RA 3.
Schild 'gemäß Position 2 der Standortblätter; mit verstärktem umlaufenden ALFORM-Profilrahmen'

Befestigung mit Aluminium-Klemmschellen. Verschraubung
aus nicht rostendem Stahl mind. der Stahlsorte A 2.
Anbringung neben der Fahrbahn, Unterkante des Schildes
unter 2,00 m über der Verkehrsfläche.
Menge: 4,000 St
Leistungsbereichkatalog: 130

**00.02.0003 Wegweiser anbringen*Folie RA 3*Alu-Klemmschellen UK Schild unt.2 m**
StL-Nr. 2113010699993921
Pfeilwegweiser oder Tabellenwegweiser in aufgelöster
Form entsprechend statischen und konstruktiven Erfordernissen nach Unterlagen des AG an Aufstellvorrichtung
anbringen. Maßstäbliche Ausführungszeichnung nach Un-
terlagen des AG herstellen.
Schild 'Tabellenwegweiser'

Höhe '900 mm'

Breite '3000 mm'

Mit retroreflektierender Folie der Klasse RA 3.
Schild 'gemäß Position 2 der Standortblätter; mit verstärktem umlaufenden ALFORM-Profilrahmen'

Befestigung mit Aluminium-Klemmschellen. Verschraubung
aus nicht rostendem Stahl mind. der Stahlsorte A 2.
Anbringung neben der Fahrbahn, Unterkante des Schildes
unter 2,00 m über der Verkehrsfläche.
Menge: 2,000 St
Leistungsbereichkatalog: 130

**00.02.0004 Wegweiser anbringen*Folie RA 3*Alu-Klemmschellen UK Schild unt.2 m**
StL-Nr. 2113010699993921
Pfeilwegweiser oder Tabellenwegweiser in aufgelöster
Form entsprechend statischen und konstruktiven Erfordernissen nach Unterlagen des AG an Aufstellvorrichtung
anbringen. Maßstäbliche Ausführungszeichnung nach Un-
terlagen des AG herstellen.
Schild 'Tabellenwegweiser'

Höhe '700 mm'

Breite '2400 mm'

Mit retroreflektierender Folie der Klasse RA 3.
Schild 'gemäß Position 5 und 10 der Standortblätter; mit verstärktem umlaufenden ALFORM-Profilrahmen'

Befestigung mit Aluminium-Klemmschellen. Verschraubung
aus nicht rostendem Stahl mind. der Stahlsorte A 2.
Anbringung neben der Fahrbahn, Unterkante des Schildes
unter 2,00 m über der Verkehrsfläche.
Menge: 8,000 St
Leistungsbereichkatalog: 130

**00.02.0005 Wegweiser anbringen*Folie RA 3*Alu-Klemmschellen UK Schild unt.2 m**
StL-Nr. 2113010699993921
Pfeilwegweiser oder Tabellenwegweiser in aufgelöster
Form entsprechend statischen und konstruktiven Erfordernissen nach Unterlagen des AG an Aufstellvorrichtung
anbringen. Maßstäbliche Ausführungszeichnung nach Un-
terlagen des AG herstellen.
Schild 'Tabellenwegweiser'

Höhe '900 mm'

Breite '2400 mm'

Mit retroreflektierender Folie der Klasse RA 3.
Schild 'gemäß Position 3 der Standortblätter; mit verstärktem umlaufenden ALFORM-Profilrahmen'

Befestigung mit Aluminium-Klemmschellen. Verschraubung
aus nicht rostendem Stahl mind. der Stahlsorte A 2.
Anbringung neben der Fahrbahn, Unterkante des Schildes
unter 2,00 m über der Verkehrsfläche.
Menge: 2,000 St
Leistungsbereichkatalog: 130

**00.02.0006 Großflächigen Wegweiser anbringen*Folie RA 3*Alu-Klemmschellen UK Schild unt.2 m**
StL-Nr. 2113011109069101
Großflächigen Wegweiser nach Unterlagen des AG entsprechend statischen und konstruktiven Erfordernissen an
Aufstellvorrichtung anbringen.
Schild 'gemäß Position 8,9,11 und 12 der Standortblätter; mit verstärktem umlaufenden ALFORM-Profilrahmen'

Mit retroreflektierender Folie der Klasse RA 3.
Anzahl der Schilder '4'

Befestigung mit Aluminium-Klemmschellen. Verschraubung
aus nicht rostendem Stahl mind. der Stahlsorte A 2.
Anbringung neben der Fahrbahn. Unterkante des Schildes
unter 2,00 m über der Verkehrsfläche.
Menge: 22,080 m2
Leistungsbereichkatalog: 130

**00.02.0007 Verkehrsschild anbringen Quadrat einseitig*Folie RA 3*Alu-Klemmschellen UK Schild ab 2 m**
StL-Nr. 2113010103913932
Verkehrsschild nach Unterlagen des AG anbringen.
Schild = Quadrat.
Größe '600x600 mm'

Einseitig.
Mit retroreflektierender Folie der Klasse RA 3.
Schild 'gemäß Position 4,6 und 7 der Standortblätter; mit verstärktem umlaufenden ALFORM-Profilrahmen'

Befestigung mit Aluminium-Klemmschelle. Verschraubung
aus nicht rostendem Stahl mind. der Stahlsorte A 2.
Anbringung neben der Fahrbahn. Unterkante des Schildes
ab 2,00 m über der Verkehrsfläche.
Menge: 22,000 St
Leistungsbereichkatalog: 130

**00.02.0008 Verkehrsschild anbringen Rechteck, Querf. einseitig*Folie RA 3*Alu-Klemmschellen UK Schild ab 2 m**
StL-Nr. 2113010105913932
Verkehrsschild nach Unterlagen des AG anbringen.
Schild = Rechteck, Querformat.
Größe '600x420 mm'

Einseitig.
Mit retroreflektierender Folie der Klasse RA 3.
Schild 'gemäß Position 4; mit verstärktem umlaufenden ALFORM-Profilrahmen'

Befestigung mit Aluminium-Klemmschelle. Verschraubung
aus nicht rostendem Stahl mind. der Stahlsorte A 2.
Anbringung neben der Fahrbahn. Unterkante des Schildes
ab 2,00 m über der Verkehrsfläche.
Menge: 2,000 St
Leistungsbereichkatalog: 130

**00.02.0009 Rohrpfosten aufstellen Länge>3000-3500mm*R.St. 76,1/2,9 mm mit Fußpl.+Ankerk*Boden Unterl. AG Fundament Typ B*Aushub verwerten Preisänd. Pfosten**
StL-Nr. 2113030253301221
Rohrpfosten mit Abdeckkappe für Verkehrsschild aufstellen einschl. anfallenden Aushubarbeiten. Stahlteile
feuerverzinkt. Umgebende Fläche entsprechend dem früheren Zustand herstellen.
Pfostenlänge = über 3000 mm bis 3500 mm.
Rohr = Stahl 76,1/2,9 mm.
Pfosten mit Fußplatte und Ankerkorb.
Aufstellung in Boden/Homogenbereich nach Unterlagen des
AG.
Fundament Typ B nach IVZ-Norm.
Aushub nach Wahl des AN verwerten.
Bei Änderung der Pfostenlänge verändert sich der Einheitspreis im Verhältnis zur ausgeschriebenen Pfostenlänge. Basislänge für die Abrechnung ist bei Mehrlängen
die maximal, bei Minderlängen die minimal ausgeschriebene Pfostenlänge.
Menge: 4,000 St
Leistungsbereichkatalog: 130

**00.02.0010 Rohrpfosten aufstellen Länge>3500-4000mm*R.St. 88,9/3,2 mm mit Fußpl.+Ankerk*Boden Unterl. AG Fundament Typ C*Aushub verwerten Preisänd. Pfosten**
StL-Nr. 2113030264301321
Rohrpfosten mit Abdeckkappe für Verkehrsschild aufstellen einschl. anfallenden Aushubarbeiten. Stahlteile
feuerverzinkt. Umgebende Fläche entsprechend dem früheren Zustand herstellen.
Pfostenlänge = über 3500 mm bis 4000 mm.
Rohr = Stahl 88,9/3,2 mm.
Pfosten mit Fußplatte und Ankerkorb.
Aufstellung in Boden/Homogenbereich nach Unterlagen des
AG.
Fundament Typ C nach IVZ-Norm.
Aushub nach Wahl des AN verwerten.
Bei Änderung der Pfostenlänge verändert sich der Einheitspreis im Verhältnis zur ausgeschriebenen Pfostenlänge. Basislänge für die Abrechnung ist bei Mehrlängen
die maximal, bei Minderlängen die minimal ausgeschriebene Pfostenlänge.
Menge: 8,000 St
Leistungsbereichkatalog: 130

**00.02.0011 Dreieckgabelständer aufstellen Statik gepr.vorl.*gleichs.SL.350 mm Standr.D.48,3/2,6*Länge>2500-3000mm mit Fußpl.+Ankerk*Fundam.ges.verg. Preisänd.Dreieckg**
StL-Nr. 2113035621135101
Dreieckgabelständer aus Stahl, feuerverzinkt, mit Ab-
deckkappen, nach statischen und konstruktiven Erfordernissen für Verkehrsschild aufstellen. Schild nach Un-
terlagen des AG.
Statische Berechnung erstellen und in geprüfter Form
vorlegen.
Grundform = gleichseitiges Dreieck, Seitenlänge 350 mm.
Standrohr Durchmesser = 48,3/2,6 mm.
Länge über 2500 mm bis 3000 mm.
Dreieckgabelständer mit Fußplatte und Ankerkorb.
Auf Fundament aufstellen. Fundament wird gesondert vergütet.
Bei Änderung der Dreieckgabelständerlänge verändert
sich der Einheitspreis im Verhältnis zur ausgeschriebenen Dreieckgabelständerlänge. Basislänge für die Ab-
rechnung ist bei Mehrlängen die maximal, bei Minderlängen die minimal ausgeschriebene Dreieckgabelständerlänge.
Menge: 1,000 St
Leistungsbereichkatalog: 130

**00.02.0012 Dreieckgabelständer aufstellen Statik gepr.vorl.*gleichs.SL.350 mm Standr.D.60,3/2,9*Länge>2500-3000mm mit Fußpl.+Ankerk*Fundam.ges.verg. Preisänd.Dreieckg**
StL-Nr. 2113035621235101
Dreieckgabelständer aus Stahl, feuerverzinkt, mit Ab-
deckkappen, nach statischen und konstruktiven Erfordernissen für Verkehrsschild aufstellen. Schild nach Un-
terlagen des AG.
Statische Berechnung erstellen und in geprüfter Form
vorlegen.
Grundform = gleichseitiges Dreieck, Seitenlänge 350 mm.
Standrohr Durchmesser = 60,3/2,9 mm.
Länge über 2500 mm bis 3000 mm.
Dreieckgabelständer mit Fußplatte und Ankerkorb.
Auf Fundament aufstellen. Fundament wird gesondert vergütet.
Bei Änderung der Dreieckgabelständerlänge verändert
sich der Einheitspreis im Verhältnis zur ausgeschriebenen Dreieckgabelständerlänge. Basislänge für die Ab-
rechnung ist bei Mehrlängen die maximal, bei Minderlängen die minimal ausgeschriebene Dreieckgabelständerlänge.
Menge: 1,000 St
Leistungsbereichkatalog: 130

**00.02.0013 Gabelständer aufstellen Statik gepr.vorl.*Standr./Sp.60/500 Länge>3000-3500mm*mit Fußpl.+Ankerk Fundam. ges.verg.*Preisänd.Gabelst.**
StL-Nr. 2113034622331001
Gabelständer aus Stahl, feuerverzinkt mit Abdeckkappen
nach statischen und konstruktiven Erfordernissen für
Verkehrsschild aufstellen. Schild nach Unterlagen des
AG.
Statische Berechnung erstellen und in geprüfter Form
vorlegen.
Standrohr/Spreizung = 60/500 mm.
Länge über 3000 mm bis 3500 mm.
Gabelständer mit Fußplatte und Ankerkorb.
Auf Fundament aufstellen. Fundament wird gesondert vergütet.
Bei Änderung der Gabelständerlänge verändert sich der
Einheitspreis im Verhältnis zur ausgeschriebenen Gabelständerlänge. Basislänge für die Abrechnung ist bei
Mehrlängen die maximal, bei Minderlängen die minimal
ausgeschriebene Gabelständerlänge.
Menge: 2,000 St
Leistungsbereichkatalog: 130

**00.02.0014 Gabelständer aufstellen Statik gepr.vorl.*Standr./Sp.60/500 Länge>3500-4000mm*mit Fußpl.+Ankerk Fundam. ges.verg.*Preisänd.Gabelst.**
StL-Nr. 2113034622431001
Gabelständer aus Stahl, feuerverzinkt mit Abdeckkappen
nach statischen und konstruktiven Erfordernissen für
Verkehrsschild aufstellen. Schild nach Unterlagen des
AG.
Statische Berechnung erstellen und in geprüfter Form
vorlegen.
Standrohr/Spreizung = 60/500 mm.
Länge über 3500 mm bis 4000 mm.
Gabelständer mit Fußplatte und Ankerkorb.
Auf Fundament aufstellen. Fundament wird gesondert vergütet.
Bei Änderung der Gabelständerlänge verändert sich der
Einheitspreis im Verhältnis zur ausgeschriebenen Gabelständerlänge. Basislänge für die Abrechnung ist bei
Mehrlängen die maximal, bei Minderlängen die minimal
ausgeschriebene Gabelständerlänge.
Menge: 11,000 St
Leistungsbereichkatalog: 130

**00.02.0015 Gabelständer aufstellen Statik gepr.vorl.*Standr./Sp.60/500 Länge>4500-5000mm*mit Fußpl.+Ankerk Fundam. ges.verg.*Preisänd.Gabelst.**
StL-Nr. 2113034622631001
Gabelständer aus Stahl, feuerverzinkt mit Abdeckkappen
nach statischen und konstruktiven Erfordernissen für
Verkehrsschild aufstellen. Schild nach Unterlagen des
AG.
Statische Berechnung erstellen und in geprüfter Form
vorlegen.
Standrohr/Spreizung = 60/500 mm.
Länge über 4500 mm bis 5000 mm.
Gabelständer mit Fußplatte und Ankerkorb.
Auf Fundament aufstellen. Fundament wird gesondert vergütet.
Bei Änderung der Gabelständerlänge verändert sich der
Einheitspreis im Verhältnis zur ausgeschriebenen Gabelständerlänge. Basislänge für die Abrechnung ist bei
Mehrlängen die maximal, bei Minderlängen die minimal
ausgeschriebene Gabelständerlänge.
Menge: 1,000 St
Leistungsbereichkatalog: 130

#### Unterabschnitt 00.03 Montage StVO Beschilderung

**00.03.0001 Verkehrsschild anbringen Ronde*Größe 2*einseitig Folie RA 2*Profilverstärkt Alu-Klemmschellen*UK Schild ab 2 m**
StL-Nr. 2113010101212332
Verkehrsschild nach Unterlagen des AG anbringen.
Schild = Ronde.
Größe 2.
Einseitig.
Mit retroreflektierender Folie der Klasse RA 2.
Schild = profilverstärkt.
Befestigung mit Aluminium-Klemmschelle. Verschraubung
aus nicht rostendem Stahl mind. der Stahlsorte A 2.
Anbringung neben der Fahrbahn. Unterkante des Schildes
ab 2,00 m über der Verkehrsfläche.
Menge: 20,000 St
Leistungsbereichkatalog: 130

**00.03.0002 Verkehrsschild anbringen Dreieck*Größe 2*einseitig Folie RA 2*Profilverstärkt Alu-Klemmschellen*UK Schild ab 2 m**
StL-Nr. 2113010102212332
Verkehrsschild nach Unterlagen des AG anbringen.
Schild = Dreieck.
Größe 2.
Einseitig.
Mit retroreflektierender Folie der Klasse RA 2.
Schild = profilverstärkt.
Befestigung mit Aluminium-Klemmschelle. Verschraubung
aus nicht rostendem Stahl mind. der Stahlsorte A 2.
Anbringung neben der Fahrbahn. Unterkante des Schildes
ab 2,00 m über der Verkehrsfläche.
Menge: 4,000 St
Leistungsbereichkatalog: 130

**00.03.0003 Verkehrsschild anbringen*einseitig Folie RA 2*Profilverstärkt Alu-Klemmschellen*UK Schild ab 2 m**
StL-Nr. 2113010199012332
Verkehrsschild nach Unterlagen des AG anbringen.
Schild 'Zusatzschild "Betriebs- und Versorgungsdienst frei", 600x330 mm'

Einseitig.
Mit retroreflektierender Folie der Klasse RA 2.
Schild = profilverstärkt.
Befestigung mit Aluminium-Klemmschelle. Verschraubung
aus nicht rostendem Stahl mind. der Stahlsorte A 2.
Anbringung neben der Fahrbahn. Unterkante des Schildes
ab 2,00 m über der Verkehrsfläche.
Menge: 2,000 St
Leistungsbereichkatalog: 130

**00.03.0004 Verkehrsschild anbringen*einseitig Folie RA 2*Profilverstärkt Alu-Klemmschellen*UK Schild ab 2 m**
StL-Nr. 2113010199012332
Verkehrsschild nach Unterlagen des AG anbringen.
Schild 'Zusatzschild "Großraum- und Schwertransporte frei", 600x450 mm'

Einseitig.
Mit retroreflektierender Folie der Klasse RA 2.
Schild = profilverstärkt.
Befestigung mit Aluminium-Klemmschelle. Verschraubung
aus nicht rostendem Stahl mind. der Stahlsorte A 2.
Anbringung neben der Fahrbahn. Unterkante des Schildes
ab 2,00 m über der Verkehrsfläche.
Menge: 10,000 St
Leistungsbereichkatalog: 130

**00.03.0005 Verkehrsschild anbringen*einseitig Folie RA 2*Profilverstärkt Alu-Klemmschellen*UK Schild unt.2 m**
StL-Nr. 2113010199012331
Verkehrsschild nach Unterlagen des AG anbringen.
Schild 'VZ 626-30, 500x750 mm'

Einseitig.
Mit retroreflektierender Folie der Klasse RA 2.
Schild = profilverstärkt.
Befestigung mit Aluminium-Klemmschelle. Verschraubung
aus nicht rostendem Stahl mind. der Stahlsorte A 2.
Anbringung neben der Fahrbahn. Unterkante des Schildes
unter 2,00 m über der Verkehrsfläche.
Menge: 2,000 St
Leistungsbereichkatalog: 130

**00.03.0006 Verkehrsschild anbringen*einseitig Folie RA 2*Profilverstärkt Alu-Klemmschellen*UK Schild ab 2 m**
StL-Nr. 2113010199012332
Verkehrsschild nach Unterlagen des AG anbringen.
Schild 'Sammelstelle nach ISO7010, 400x400 mm'

Einseitig.
Mit retroreflektierender Folie der Klasse RA 2.
Schild = profilverstärkt.
Befestigung mit Aluminium-Klemmschelle. Verschraubung
aus nicht rostendem Stahl mind. der Stahlsorte A 2.
Anbringung neben der Fahrbahn. Unterkante des Schildes
ab 2,00 m über der Verkehrsfläche.
Menge: 2,000 St
Leistungsbereichkatalog: 130

**00.03.0007 Rohrpfosten aufstellen Länge>1500-2000mm*R.St. 76,1/2,9 mm mit Fußpl.+Ankerk*Boden Unterl. AG Fundament Typ B*Aushub verwerten Preisänd. Pfosten**
StL-Nr. 2113030223301221
Rohrpfosten mit Abdeckkappe für Verkehrsschild aufstellen einschl. anfallenden Aushubarbeiten. Stahlteile
feuerverzinkt. Umgebende Fläche entsprechend dem früheren Zustand herstellen.
Pfostenlänge = über 1500 mm bis 2000 mm.
Rohr = Stahl 76,1/2,9 mm.
Pfosten mit Fußplatte und Ankerkorb.
Aufstellung in Boden/Homogenbereich nach Unterlagen des
AG.
Fundament Typ B nach IVZ-Norm.
Aushub nach Wahl des AN verwerten.
Bei Änderung der Pfostenlänge verändert sich der Einheitspreis im Verhältnis zur ausgeschriebenen Pfostenlänge. Basislänge für die Abrechnung ist bei Mehrlängen
die maximal, bei Minderlängen die minimal ausgeschriebene Pfostenlänge.
Menge: 2,000 St
Leistungsbereichkatalog: 130

**00.03.0008 Rohrpfosten aufstellen Länge>3000-3500mm*R.St. 76,1/2,9 mm mit Fußpl.+Ankerk*Boden Unterl. AG Fundament Typ B*Aushub verwerten Preisänd. Pfosten**
StL-Nr. 2113030253301221
Rohrpfosten mit Abdeckkappe für Verkehrsschild aufstellen einschl. anfallenden Aushubarbeiten. Stahlteile
feuerverzinkt. Umgebende Fläche entsprechend dem früheren Zustand herstellen.
Pfostenlänge = über 3000 mm bis 3500 mm.
Rohr = Stahl 76,1/2,9 mm.
Pfosten mit Fußplatte und Ankerkorb.
Aufstellung in Boden/Homogenbereich nach Unterlagen des
AG.
Fundament Typ B nach IVZ-Norm.
Aushub nach Wahl des AN verwerten.
Bei Änderung der Pfostenlänge verändert sich der Einheitspreis im Verhältnis zur ausgeschriebenen Pfostenlänge. Basislänge für die Abrechnung ist bei Mehrlängen
die maximal, bei Minderlängen die minimal ausgeschriebene Pfostenlänge.
Menge: 7,000 St
Leistungsbereichkatalog: 130

**00.03.0009 Rohrpfosten aufstellen Länge>3500-4000mm*R.St. 76,1/2,9 mm mit Fußpl.+Ankerk*Boden Unterl. AG Fundament Typ B*Aushub verwerten Preisänd. Pfosten**
StL-Nr. 2113030263301221
Rohrpfosten mit Abdeckkappe für Verkehrsschild aufstellen einschl. anfallenden Aushubarbeiten. Stahlteile
feuerverzinkt. Umgebende Fläche entsprechend dem früheren Zustand herstellen.
Pfostenlänge = über 3500 mm bis 4000 mm.
Rohr = Stahl 76,1/2,9 mm.
Pfosten mit Fußplatte und Ankerkorb.
Aufstellung in Boden/Homogenbereich nach Unterlagen des
AG.
Fundament Typ B nach IVZ-Norm.
Aushub nach Wahl des AN verwerten.
Bei Änderung der Pfostenlänge verändert sich der Einheitspreis im Verhältnis zur ausgeschriebenen Pfostenlänge. Basislänge für die Abrechnung ist bei Mehrlängen
die maximal, bei Minderlängen die minimal ausgeschriebene Pfostenlänge.
Menge: 13,000 St
Leistungsbereichkatalog: 130

#### Unterabschnitt 00.04 Erd- und Fundamentarbeiten

**00.04.0001 Oberboden abtragen Abtrag ü. 10-30cm*Oberb.Verw. AN Abrechnung Abtrag**
StL-Nr. 24106120002101
Oberboden ggf. einschließlich Vegetationsdecke abtragen. Homogenbereiche nach Unterlagen des AG.
Dicke des Abtrages über 10 bis 30 cm.
Oberboden nach Wahl des AN verwerten.
Abrechnung nach Abtragsprofilen.
Menge: 78,486 m3
Leistungsbereichkatalog: 106

**00.04.0002 Baugrube herstellen*Schildfundament Tiefe bis 1,25 m*Aushub verwert.AN**
StL-Nr. 24108107971050
Baugrube nach Unterlagen des AG herstellen.
Beschreibung der Homogenbereiche nach Unterlagen des
AG. Verbau wird gesondert vergütet.
Homogenbereiche 'A:
BodengruppenTA, TM, TL, UA, UM, UL, ST*, ST, SU*, SU, GT*, GT, GU*, GU, SI, SW, SE, GI, GW, GE
Massenanteil Steine0 – 20 M.-%
  Blöcke< 5 M.-%
  Große Blöcke< 5 M.%
Lagerungsdichte0,15 – 0,65 / locker bis dicht
Plastizitätszahl0 – 60 % / leicht bis ausgeprägt plastisch
Konsistenzzahl0,5 – 1,2 / weich bis halbfest'

Baugrube für Schildfundament.
Baugrubentiefe bis 1,25 m.
Aushub nach Wahl des AN verwerten.
Menge: 30,863 m3
Leistungsbereichkatalog: 108

**00.04.0003 Suchgraben herstellen Tiefe bis 1,25 m*Abrechnung Abtrag**
StL-Nr. 2410891201000001
Suchgraben nach Unterlagen des AG einschließlich Handschachtung herstellen. Aushub zur Wiederverwendung
seitlich lagern. Beschreibung der Homogenbereiche nach
Unterlagen des AG.
Grabentiefe bis 1,25 m.
Abrechnung nach Abtragsprofilen.
Menge: 5,000 m3
Leistungsbereichkatalog: 108

**00.04.0004 Sichern von Versorgungsleitungen**
Ver- und Entsorgungsleitungen im Baubereich nach Angabe
und den Vorschriften der Unterhaltungsträger durch
ausreichende Maßnahmen sichern.
Erschwernisse, die durch das Vorhandensein der
Versorgungsleitungen entstehen, sowie erforderliche
Leistungen, die hiermit im Zusammenhang stehen (z. B.
Handaushub, Sandunterfütterung, Aufhängen der
Versorgungsleitungen usw.) sind in dieser OZ mit
einzurechnen.  Abgerechnet wird nach der Länge der
vorh. Hauptleitung in Längsrichtung der Straße.
Querleitungen und Hausanschlüsse werden nicht gesondert
vergütet. Der Einheitspreis gilt unabhängig von der
Höhe des jeweils abzurechnenden Vordersatzes. Die
Leistung beinhaltet nicht ein Umlegen der Leitung.
Menge: 20,000 m

**00.04.0005 Bew. Beton einschl. Schalung herst. Fundament*Stahlbeton C30/37*XF2, XC4, XD2 Besenstrich**
StL-Nr. 2211831311450001
Bewehrten Beton einschließlich Schalung nach Unterlagen
des AG herstellen. Schalung vorhalten und beseitigen.
Bewehrung und Traggerüst der Bemessungsklasse B werden
gesondert vergütet.
Bauteil = Fundament.
Art der Verwendung = Stahlbeton.
Druckfestigkeitsklasse C30/37.
Expositionsklasse XF2, XC4 und XD2.
Oberfläche mit Besenstrich (Rosshaar) versehen.
Menge: 24,059 m3
Leistungsbereichkatalog: 118

**00.04.0006 Betonstahl einbauen*BSt 500 S**
StL-Nr. 2211821391
Betonstahl entsprechend statischen und konstruktiven
Erfordernissen einbauen.
Bauteil 'Fundamente nach Übersichtsplan und Standortblättern'

Stahlsorte BSt 500 S.
Menge: 2,000 t
Leistungsbereichkatalog: 118

**00.04.0007 Betondecke schneiden volle Tiefe*Dicke ü. 15-20 cm**
StL-Nr. 231140101200
Betondecke schneiden.
In voller Tiefe senkrecht und geradlinig schneiden.
Dicke der Betondecke über 15 bis 20 cm.
Menge: 15,000 m
Leistungsbereichkatalog: 114

**00.04.0008 Betondecke aufnehmen*Betondecke einschl.Unt. ToB*ohne Bewehrung Tiefe ü. 20-25 cm*Ausb. Verw. zuf.**
StL-Nr. 2311400291810303
Betondecke ausbauen und aufnehmen. Dicke der Betondecke und Betondruckfestigkeit nach Unterlagen des AG.
Fläche 'Trennstreifen'

Befestigung = Betondecke.
Einschließlich Unterlage = Tragschicht o. Bindemittel.
Decke ohne Bewehrung, Dübel und Anker.
Gesamtausbautiefe über 20 bis 25 cm.
Ausbaustoffe nach Wahl des AN verwerten.
Angaben zu den umweltrelevanten Merkmalen nach Unterlagen des AG.
Menge: 4,000 m2
Leistungsbereichkatalog: 114

**00.04.0009 Oberboden liefern und andecken*3 cm unter Fahrb. Andeckung 15 cm**
StL-Nr. 241061539203
Oberboden liefern und profilgerecht andecken. Abrechnung nach angedeckten Flächen.
Andeckung 'auf Seitenstreifen, Trennstreifen, Mulden oder Böschungen'

Einbau 3 cm unter Fahrbahnrand.
Dicke der Andeckung = 15 cm.
Menge: 20,660 m2
Leistungsbereichkatalog: 106

**00.04.0010 Rasenansaat mit RSM herstellen Bösch., Trennstr.*Menge 5 g/m2 RSM 7.1.1**
StL-Nr. 21107202050110
Rasenansaat mit RSM herstellen. Saatgut ohne Entmischung ausbringen, einarbeiten und andrücken.
Fläche = Böschungen, Trennstreifen und Mulden.
Saatgutmenge = 5 g/m2.
Regelsaatgutmischung (RSM) 7.1.1 Landschaftsrasen -
Standard ohne Kräuter.
Menge: 20,660 m2
Leistungsbereichkatalog: 107

#### Unterabschnitt 00.05 Zusätzliche Leistungen

**00.05.0001 Fundament per Hand ausgraben**
Zulage zu Verkehrsschild abbauen.
Fundamente im Bereich von Schutzplankenpfosten oder Leitungen per Hand ausgraben, max. 40x40x80 cm.
Menge: 2,000 St
